# Muster-Leistungsbeschreibung
Leistungsbeschreibung (GAEB 90, DA81)
Währung: EUR

## SL Deco Flake 01-07
Datum: 11.09.25

### Titel 00001 Positionen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Prüfung der Wasserdichtheit im
Einbauzustand

Prüfung einer Abdichtung im Einbauzustand

Die Kiwa GmbH, MPA Berlin-Brandenburg, wurde von der
Remmers GmbH beauftragt, ein Abdichtungssystem
entsprechend der PG-AIV-F Prüfgrundsätze zur
Erteilung von allgemeinen bauaufsichtlichen
Prüfzeugnissen für Abdichtungen im Verbund mit
Fliesen und Plattenbelägen Teil 1: Flüssig zu
verarbeitende Abdichtungsstoffe (PG-AIV-F) (Stand 2018)
durchzuführen.

Die durchgeführte Prüfung des Systems auf
Wasserdichtheit im Einbauzustand wurde am 18.04.2023
durchgeführt - Ergebnisse können in Bezug auf
jeweilige Wassereinwirkungsklassen im Hause Remmers
nachgefragt werden!

*Hinweis*
Texthinweis dekorative
Mehrfarbbeschichtungen

Bei diesen Designböden handelt es sich um Unikate
deren Farbeffekte nur bedingt planbar oder
korrigierbar sind. Hierüber ist der Endkunde zu
informieren.

**00001.0001 Untergrunduntersuchung und -prüfung**
Zur Untersuchung sind u.a. durchzuführen:

a) visuell, auf Verschmutzungen, Absandungen und
Risse
b) Abklopfen auf Hohlstellen und Gefügelockerungen
c) Messen der Druck- und Haftzugfestigkeiten
d) Messen des Feuchtigkeitsgehaltes

Zusätzliche Arbeiten, wie z. B. das Ausbessern von
Fehl- und Schadstellen, beschädigten Kanten, das
Verfüllen von Rissen im Untergrund oder das
Arbeiten unter erschwerten Bedingungen
(Hindernisse, Nachtarbeit etc.) sind vor Beginn
der Arbeiten durch das ausführende Unternehmen vor
Ort zu beurteilen und ggfs. in das Angebot mit
aufzunehmen.
Einheit: m2

**00001.0002 Vorbehandlung mit geeigneten Mitteln, vorzugsw. mittels Strahlen**
Untergrundvorbehandlung mit geeigneten
Mitteln, vorzugsweise mittels
Stahlkugelstrahlverfahren, zur Erzielung
eines tragfähigen, sauberen und
tragfähigen Untergrundes, frei von
haftungsmindernden Schichten.
Mittels Industriestaubsauger ist der
Untergrund staubfrei herzustellen. Der
Untergrund muss nach der
Untergrundvorbehandlung zur Beschichtung
geeignet sein.
Einheit: m2

**00001.0003 Baustelle einrichten einschließlich Geräte**
Baustelle einrichten, An- und Abfuhr
aller benötigten Materialien, Geräte und
Maschinen. Räumen der Baustelle und
Wiederherstellung aller benutzten
Flächen in den ursprünglichen Zustand
einschließlich notwendiger
Zwischenreinigung.
Einheit: h

**00001.0004 Abklebearbeiten**
Zum Schutz vor Verschmutzungen sind
Türen, Fenster, Fußleisten, Maschinenfundamente,
Regale, Einrichtungsgegenstände mit geeignetem
Klebeband und Folie zu schützen.
Einheit: h

**00001.0005 Hohlkehle mit einem 2K EP Bindemittel u. Quarzsand 1:10, abgestellt**
*** Grundposition ZZ 001.0
In allen innenliegenden Kanten sind
Hohlkehlen einzubauen. Dazu wird in
diesen Bereichen ein geeigneter
Dämmstreifen (z. B. Styropor) fixiert,
um ein Abreissen der Hohlkehle von der
aufgehenden Wand zu vermeiden.

Zunächst werden die Haftflächen mit
Epoxy BH 100, einem
lösemittelfreien, transparenten,
mechanisch hoch belastbaren,
zweikomponentigen Epoxydharz grundiert.
In die noch frische Grundierung wird ein
Mörtel bestehend aus 1 Gewichtsteil
Epoxy BH 100 und 10 Gewichtsteilen
Quarz 03/08 DF eingebracht und mittels
geeigneter Kelle in der entsprechenden
Form abgezogen und geglättet.

Nach Erhärten wird der Dämmstreifen
hinter der Hohlkehle entfernt.
Anschließend wird durch den Einbau von
Albon Rundschnur die richtige Fugentiefe
eingestellt. Verfugung der Wandanschlussfuge
mit Multisil NUW, nach Grundierung mit
 Unterwasserprimer.

Verbrauch:
Verbrauch für die Grundierung:
ca. 0,10 kg/m Remmers Epoxy BH 100 <0905>
Verbrauch für Hohlkehle mit Schenkellänge von 5 x 5
cm:
mind. 0,20 kg/m Remmers Epoxy BH 100 <0905>
ca. 2,00 kg/m  Remmers Quarz 03/08 DF <4406>
Verbrauch:
ca. 0,02 kg/m  Unterwasserprimer <7450>
mind. 100 ml/m  Multisil NUW  <7525>
bei 1 cm² Fugenquerschnitt
(Farbe nach Wahl des AG)
Einheit: m

**00001.0006 Hohlkehle mit einem 2K EP Bindemittel u. Quarzsand 1:10**
*** Wahlposition ZZ 001.1
In allen innenliegenden Kanten sind
Hohl/Dreieckskehlen einzubauen. Zunächst werden
die Haftflächen mit  Epoxy BH 100, einem
transparenten, mechanisch hoch belastbaren,
zweikomponentigen Epoxydharz grundiert. In die
noch frische Grundierung wird ein Mörtel bestehend
aus 1 Gewichtsteil  Epoxy BH 100 und 10
Gewichtsteilen  Quarz 03/08 DF eingebracht und mittels
geeigneter Kelle in der entsprechenden Form
abgezogen und geglättet.

Verbrauch:
Verbrauch für die Grundierung
0,10 kg/m  Epoxy BH 100 <0905>
Verbrauch für Hohlkehle 5x 5 cm:
mind. 0,20 kg/m  Epoxy BH 100 <0905>
ca. 2,00 kg/m  Remmers Quarz 03/08 DF
Einheit: m

**00001.0007 Grundierung mit transparentem, lösemittelfreien 2-K EP-Bindemittel (MT)**
Liefern und Herstellen einer porenfüllenden
Grundierung mit einem nonylphenol-,
lösemittel- und weichmacherfreien
2-K EP-Bindemittel.
Für Verarbeitungen an lotrechten bzw.
geneigten Flächen können den Bindemitteln
ein Stellmittel WHG TX, mit einem Anteil von
bis zu 6,0 % bez. auf das Bindemittel zugegeben
werden.
gewähltes Produkt oder gleichwertig:
Remmers Epoxy MT 100
Farbton: transparent

Verbrauch:
Verbrauch:
mind. 0,30 - 0,50 kg/m² Remmers Epoxy MT 100 <0936>
(je nach Saugfähigkeit/Porosität des Untergrundes)
bis ca. 6,0 % Remmers WHG TX  <1221>
evtl. ca. 2-12 g anteilig zur o. g. Menge Grundierharz
Remmers WHG TX <1221>
Einheit: m2

**00001.0008 Abdichten von Innenecken, Fugen und Durchdringungen mit Fugenband Tape VF**
Innenecken, Fugen und Durchdringungen mit
dem hochwertigen, vliesbeschichtetem
Premium-Dichtband auf NBR Kautschuk-Basis, Remmers Tape
VF, verstärken.
Fugenband VF 120 (Fugenband 120 mm)
Fugenband VF 75 EC (Außenecke)
Fugenband VF 100 IC (Innenecke)
Tape VF 350 350mm x 350mm (Manschette)
Als Klebe- und Fixierschicht wird eine Mischung aus
Epoxy MT 100 + ca. 3% WHG verwendet.
Der Einbau erfolgt frisch-in-frisch.
Hohllagen und Ansätze sind zu verhindern.
Angabe der einzelnen VF-Produkte:

________________________________________

________________________________________

Verbrauch:
1x psch Remmers Tape VF Produktserie <5071>
Einheit: St

**00001.0009 Rissüberbrückende Zwischenschicht**
*** Bedarfsposition ohne GB
Beschichten der vorbereiteten Flächen,
nach klebfreiem Erhärten der vorangegangenen
Schicht, mit Remmers PUR Base WPM, einem
lösemittelfreien, rissüberbrückenden,
zweikomponentigen Polyurethanharz. Das Material
wird in geeigneter Weise, z. B. mit einem
gezahnten Gummischieber, Glätt- oder Zahnkelle
gleichmäßig bahnenweise auf der Fläche verteilt.

Für Verarbeitungen an lotrechten bzw.
geneigten Flächen können dem PU-Bindemittel geeignete
Stellmittel Remmers WHG TX zugegeben werden.

Hinweis:
Gemäß Herstellerrichtlinie in Verbindung
mit der AbP "P 13895 / 24-717" als PUR-Abdichtung
im Verbund in Kombination mit einer Nutzschicht (AiV
N).
Der Verwendungsbereich bezieht sich auf
Beanspruchungsklassen A, B & C.
Dies entspricht den Wassereinwirkungsklassen W2-I und
W3-I gemäß DIN 18534-1.

Die angegebenen ungefähren Verbrauchsmengen beziehen
sich auf glatte egalisierte Untergründe.

Verbrauch:
2 Arbeitsgänge mit
mind. 1,8 kg/m² Remmers PUR Base WPM <6065>
(Farbton nach Wahl des Auftraggebers)
Anteilige Zugabe Stellmittel:
ca. 4% WHG TX
Einheit: m2

**00001.0010 Dünn-Beschichtung PUR Uni Color < 1mm**
Beschichten der vorbereiteten Flächen,
nach klebfreiem Erhärten der
vorangegangenen Schicht, mit Remmers PUR
Uni Color, einem zähharten, mechanisch
belastbaren, zweikomponentigen
Polyurethanharz. Das Material wird in
geeigneter Weise, z. B. mit einem
gezahnten Gummischieber  bzw. einer
Glätt- oder Zahnkelle auf der Fläche verteilt.

Zahnleisten oder gezahnte Gummischieber
sind in der Größe auf den Füllgrad und die
Verlegebedingungen abzustimmen.

Verbrauch:
mind. 0,8 - 1,0 kg/m² kg/m² PUR Uni Color
(Farbton nach Wahl des Auftraggebers) <6800, 6802-6806>
Einheit: m2

**00001.0011 Vollsatte Einstreuung mit FarbflockenSF1**
Nach entsprechender Liegezeit
(temperaturabhängig) wird die noch
frische Schicht vollsatt abgestreut mit
Remmers Sedimentflocken. Nach Erhärten
wird der nicht eingebundene
Flockenüberschuss mittels hartem Besen
entfernt. Anschließend wird mit einem
weichen Besen nachgefegt, um die
verbliebenen Feinanteile der Flocken zu
entfernen.

Verbrauch:
Verbrauch für Einstreuung:
mind. 0,7 - 1,00 kg/m² Remmers Sedimentflocken
(Farbton nach Wahl des Auftraggebers) <6305, 6306,
6329>
Einheit: m2

**00001.0012 Fixierung von Flockenbelägen mit einem rutschhemmenden 2K EP Bindemittel**
Aufbringen einer Fixierschicht (zur
Einbindung der eingestreuten Flocken),
nach klebfreiem Erhärten der
vorangegangenen Schicht mit Remmers Epoxy
UV 100 New, einem transparenten, vergilbungsarmen,
mechanisch belastbaren, zweikomponentigen
Epoxydharz. Das Material wird in geeigneter
Weise, z. B. mit einem Gummischieber oder einer
Kelle über die Flocken hinweg abgezogen
und sofort im Anschluss mit einem
Farbroller gleichmäßig nachgerollt.

(Hinweis: Zur Erzielung einer Ruschhemmung wird
dem Epoxy UV 100 5% ADD 250 zugegeben!)

Verbrauch:
0,20-0,30 kg/m² Remmers Epoxy UV 100 <6344>
Einheit: m2

**00001.0013 Zugabe eines Polymergranulat 250 µm in ein vergilbungsarmes 2K EP-Bindemittel**
Zugabe und sorgfältiges Vermischen von
Polymergranulat ADD 250 zur vorgenannten
Fixierung mit Epoxy UV 100

Dass Additiv wird anteilig (ca. 5%) der
Beschichtung zugegeben, untergerührt udn im
Anschluss mit der Epoxy-Farbrolle auf den
Untergrund aufgetragen.

Verbrauch:
anteilig 5% auf die Menge der Versiegelung
5 g ADD 250 je 100 g Remmers Epoxy-Bindemittel
Einheit: m2

**00001.0014 Versiegelung von Flockenbelägen mit einem rutschhemmenden 2K EP Bindemittel**
Aufbringen einer Endversiegelung
nach klebfreiem Erhärten der
vorangegangenen Schicht - der Flockenfixierung-
mit Remmers Epoxy UV 100, einem transparenten,
vergilbungsarmen, mechanisch belastbaren,
zweikomponentigen Epoxydharz. Das Material wird
in geeigneter Weise, z. B. mit einem Gummischieber
oder einer Kelle über die Flocken hinweg
abgezogen und sofort im Anschluss mit einem
Farbroller gleichmäßig nachgerollt.

(Hinweis: Zur Erzielung einer Ruschhemmung wird
dem Epoxy UV 100 5% ADD 250 zugegeben!)

Verbrauch:
mind. 0,2 kg/m² Remmers Epoxy UV 100 <6344>
Einheit: m2

**00001.0015 Zugabe eines Polymergranulat 250 µm in ein vergilbungsarmes 2K EP-Bindemittel**
Zugabe und sorgfältiges Vermischen von
Polymergranulat ADD 250 zur vorgenannten
Fixierung mit Epoxy UV 100

Dass Additiv wird anteilig (ca. 5%) der
Beschichtung zugegeben, untergerührt udn im
Anschluss mit der Epoxy-Farbrolle auf den
Untergrund aufgetragen.

Verbrauch:
anteilig 5% auf die Menge der Versiegelung
5 g ADD 250 je 100 g Remmers Epoxy-Bindemittel
Einheit: m2

**00001.0016 Anarbeiten an Gullys- und Abläufen**
*** Bedarfsposition ohne GB
Zulage für das Anarbeiten des
ausgeschriebenen Beschichtungssystems an
Gullys und Abläufe. Im Übergang
Gully/Beton bzw. Estrich ist eine Nut
von ca. 5 mm Breite und ca. 15 mm Tiefe
einzuschneiden und zu reinigen. Die Nut
ist mit der Deckbeschichtung zu
verfüllen.
Einheit: St

**00001.0017 Anarbeiten an Fuqenprofile und Rinnen**
*** Bedarfsposition ohne GB
Anarbeiten des ausgeschriebenen
Beschichtungssystems an Fugenprofile und
Entwässerungsrinnen. Im Übergang der
Einbauteile zum Beton bzw. Estrich ist
eine Nut, beidseitig der Profile bzw.
Rinnen, von ca. 5 mm Breite und ca. 15
mm Tiefe einzuschneiden und zu reinigen.
Die Nut ist mit der Deckbeschichtung zu
verfüllen.
Einheit: m
